# Sistema integral "EURONIT", de paneles de fibrocemento sin amianto, para cubierta inclinada

- Propiedad del archivo: CYPE Ingenieros S.A.
- Formato: FIEBDC-3/2016
- Programa: Generador de precios de la construcción. CYPE Ingenieros, S.A.
- Fecha: 11/03/2022
- Divisa: EUR
- Costes indirectos: 3 %
- IVA: 21 %

## Q Cubiertas

### QT Inclinadas

#### QTX Sistemas de tejados

**QTX045** m² Sistema integral "EURONIT", de paneles de fibrocemento sin amianto, para cubierta inclinada.
Sistema integral "EURONIT", sobre soporte discontinuo metálico, de paneles Agrotherm "EURONIT", formados por placa ondulada de fibrocemento sin amianto, perfil Granonda, gama Rústica, color arcilla, en la cara exterior, núcleo aislante de espuma de poliuretano y acabado interior con lámina de poliéster reforzado con fibra de vidrio, color blanco; de 2500 mm de longitud, 1100 mm de anchura y 54 mm de espesor, para cubierta inclinada, con una pendiente mayor del 10%, colocados con un solape del panel superior de 150 mm y fijados mecánicamente al soporte. Incluso accesorios de fijación de los paneles, remates y piezas especiales.
Criterio de valoración económica: El precio no incluye la superficie soporte.
Incluye: Limpieza de la superficie soporte. Fijación de las placas. Resolución de puntos singulares.
Criterio de medición de proyecto: Superficie del faldón medida en verdadera magnitud, según documentación gráfica de Proyecto.
Criterio de medición de obra: Se medirá, en verdadera magnitud, la superficie realmente ejecutada según especificaciones de Proyecto.

| Código | Ud | Descripción | Rendimiento | Precio | Importe |
|---|---|---|---|---|---|
| mt13eur015va | Ud | Panel Agrotherm "EURONIT", formado por placa ondulada de fibrocemento sin amianto, perfil Granonda, gama Rústica, color arcilla, en la cara exterior, núcleo aislante de espuma de poliuretano y acabado interior con lámina de poliéster reforzado con fibra de vidrio, color blanco; de 2500 mm de longitud, 1100 mm de anchura y 54 mm de espesor. Según UNE-EN 494. (material) | 0.426 | 84.57 | 36.027 |
| mt13eur100c | Ud | Kit de accesorios de fijación, para placas onduladas de fibrocemento sin amianto, "EURONIT". (material) | 1 | 10.25 | 10.250 |
| mt13eur050ea | Ud | Remate inferior de faldón, "EURONIT", de 330 mm de anchura de ala y 1140 mm de longitud, gama Rústica, color arcilla, para cubierta de fibrocemento sin amianto, perfil Granonda "EURONIT", con accesorios de fijación. Según UNE-EN 494. (material) | 0.159 | 13.83 | 2.199 |
| mt13eur020mj | Ud | Caballete liso con ángulo de 90°, "EURONIT", de 200 mm de anchura de ala y 1200 mm de longitud, gama Natural, color gris, para cubierta de fibrocemento sin amianto, perfil Granonda "EURONIT", con accesorios de fijación. Según UNE-EN 494. (material) | 0.036 | 16.47 | 0.593 |
| mt13eur030a | Ud | Caballete articulado "EURONIT", formado por pieza superior y pieza inferior, de 320 mm de anchura de ala y 1135 mm de longitud, gama Rústica, color arcilla, para cubierta de fibrocemento sin amianto, perfil Granonda "EURONIT", con accesorios de fijación. Según UNE-EN 494. (material) | 0.077 | 31.23 | 2.405 |
| mt13eur060a | Ud | Caballete articulado de ventilación "EURONIT", formado por pieza superior y pieza inferior, de 320 mm de anchura de ala y 1135 mm de longitud, gama Rústica, color arcilla, para cubierta de fibrocemento sin amianto, perfil Granonda "EURONIT", con accesorios de fijación. Según UNE-EN 494. (material) | 0.01 | 34.8 | 0.348 |
| mt13eur090a | Ud | Pieza de remate de hastial "EURONIT", formada por pieza superior y pieza inferior, de 300 mm de anchura de ala y 300 mm de longitud, gama Rústica, color arcilla, para cubierta de fibrocemento sin amianto, perfil Granonda "EURONIT", con accesorios de fijación. Según UNE-EN 494. (material) | 0.004 | 48.52 | 0.194 |
| mt13eur095a | Ud | Placa de fibrocemento sin amianto, con adaptador para salida de humos "EURONIT", de 1520x1000 mm, gama Rústica, color arcilla, perfil Granonda "EURONIT", con accesorios de fijación. Según UNE-EN 494. (material) | 0.01 | 115.75 | 1.158 |
| mt13eur096a | Ud | Pieza de conexión entre placa de fibrocemento sin amianto y aspirador estático para salida de humos "EURONIT", de 760x520 mm, diámetro de salida 30 cm, gama Rústica, color arcilla, perfil Granonda "EURONIT", con accesorios de fijación. Según UNE-EN 494. (material) | 0.01 | 51.33 | 0.513 |
| mt13eur097h | Ud | Aspirador giratorio para salida de humos "EURONIT", de acero inoxidable, con diámetro de salida 32 cm, y accesorios de fijación. (material) | 0.01 | 117.03 | 1.170 |
| mo020 | h | Oficial 1ª construcción. (mano de obra) | 0.219 | 19.93 | 4.365 |
| mo113 | h | Peón ordinario construcción. (mano de obra) | 0.089 | 18.69 | 1.663 |
| % | % | Costes directos complementarios | 2 % | 60.885 | 1.218 |
|  |  | Costes directos |  |  | 62.103 |

Residuos:
- colocación: mt13eur015va; factor de residuo 0.055
- colocación: mt13eur050ea; factor de residuo 0.055
- colocación: mt13eur020mj; factor de residuo 0.055
- colocación: mt13eur030a; factor de residuo 0.055
- colocación: mt13eur060a; factor de residuo 0.055
- colocación: mt13eur090a; factor de residuo 0.055
- colocación: mt13eur095a; factor de residuo 0.055
- colocación: mt13eur096a; factor de residuo 0.055
- colocación: mt13eur097h; factor de residuo 0.055

## Recursos

**mt13eur015va** Ud Panel Agrotherm "EURONIT"
Datos técnicos: Coste energético 5.826 MJ; Emisión de CO2 6.792 kg; Código LER 17 01 01; Masa del elemento 44 kg; Volumen 0.029333 m3
Residuos:
- embalaje: re170201 Madera. (componente de residuo); rendimiento 0.003 kg; Código LER 17 02 01; Masa del elemento 1 kg; Volumen 0.000909 m3
- embalaje: re170203 Plástico. (componente de residuo); rendimiento 0.05 kg; Código LER 17 02 03; Masa del elemento 1 kg; Volumen 0.001667 m3

**mt13eur050ea** Ud Remate inferior de faldón
Datos técnicos: Coste energético 4.665 MJ; Emisión de CO2 0.989 kg; Código LER 17 01 01; Masa del elemento 5.31 kg; Volumen 0.00354 m3
Residuos:
- embalaje: re170201 Madera; rendimiento 0.003 kg
- embalaje: re170203 Plástico; rendimiento 0.05 kg

**mt13eur020mj** Ud Caballete liso con ángulo de 90°
Datos técnicos: Coste energético 4.803 MJ; Emisión de CO2 1.677 kg; Código LER 17 01 01; Masa del elemento 9.9 kg; Volumen 0.0066 m3
Residuos:
- embalaje: re170201 Madera; rendimiento 0.003 kg
- embalaje: re170203 Plástico; rendimiento 0.05 kg

**mt13eur030a** Ud Caballete articulado "EURONIT"
Datos técnicos: Coste energético 4.764 MJ; Emisión de CO2 1.482 kg; Código LER 17 01 01; Masa del elemento 8.6 kg; Volumen 0.005733 m3
Residuos:
- embalaje: re170201 Madera; rendimiento 0.003 kg
- embalaje: re170203 Plástico; rendimiento 0.05 kg

**mt13eur060a** Ud Caballete articulado de ventilación "EURONIT"
Datos técnicos: Coste energético 4.764 MJ; Emisión de CO2 1.482 kg; Código LER 17 01 01; Masa del elemento 8.6 kg; Volumen 0.005733 m3
Residuos:
- embalaje: re170201 Madera; rendimiento 0.003 kg
- embalaje: re170203 Plástico; rendimiento 0.05 kg

**mt13eur090a** Ud Pieza de remate de hastial "EURONIT"
Datos técnicos: Coste energético 4.651 MJ; Emisión de CO2 0.918 kg; Código LER 17 01 01; Masa del elemento 4.84 kg; Volumen 0.003227 m3
Residuos:
- embalaje: re170201 Madera; rendimiento 0.003 kg
- embalaje: re170203 Plástico; rendimiento 0.05 kg

**mt13eur095a** Ud Placa de fibrocemento sin amianto
Datos técnicos: Coste energético 5.227 MJ; Emisión de CO2 3.798 kg; Código LER 17 01 01; Masa del elemento 24.04 kg; Volumen 0.016027 m3
Residuos:
- embalaje: re170201 Madera; rendimiento 0.003 kg
- embalaje: re170203 Plástico; rendimiento 0.05 kg

**mt13eur096a** Ud Pieza de conexión entre placa de fibrocemento sin amianto y aspirador estático para salida de humos "EURONIT"
Datos técnicos: Coste energético 4.866 MJ; Emisión de CO2 1.992 kg; Código LER 17 01 01; Masa del elemento 12 kg; Volumen 0.008 m3
Residuos:
- embalaje: re170201 Madera; rendimiento 0.003 kg
- embalaje: re170203 Plástico; rendimiento 0.05 kg

**mt13eur097h** Ud Aspirador giratorio para salida de humos "EURONIT"
Datos técnicos: Coste energético 4.599 MJ; Emisión de CO2 0.657 kg; Código LER 17 01 01; Masa del elemento 3.1 kg; Volumen 0.002067 m3
Residuos:
- embalaje: re170201 Madera; rendimiento 0.003 kg
- embalaje: re170203 Plástico; rendimiento 0.05 kg
