# Sistema Imperline "EURONIT" con cobertura de tejas cerámicas, para la rehabilitación de cubierta inclinada

- Propiedad del archivo: CYPE INGENIEROS, S.A.
- Formato: FIEBDC-3/2002
- Divisa: EUR
- Costes indirectos: 3.00 %
- IVA: 21.00 %

## Q Cubiertas

### QT Inclinadas

#### QTX Sistemas de tejados

**QTX115** m² Sistema Imperline "EURONIT" con cobertura de tejas cerámicas, para la rehabilitación de cubierta inclinada.
Sistema Imperline "EURONIT" con cobertura de tejas cerámicas, para la rehabilitación de cubierta inclinada, compuesto de placas onduladas de fibrocemento sin amianto, perfil Imperline "EURONIT" de 1240 mm de longitud, 964 mm de anchura y 5,2 mm de espesor, color arcilla; Euroclase A1 de reacción al fuego, colocadas con un solape de la placa superior de 100 mm y fijadas mecánicamente al soporte y cobertura de tejas cerámicas curvas, acabado con engobe color rojo, 40,8x15x11,6 cm, fijadas con espuma de poliuretano. Incluso accesorios de fijación de las placas, burlete autoadhesivo, "EURONIT", para el sellado de estanqueidad de los solapes entre placas onduladas.
Criterio de valoración económica: El precio no incluye la retirada de la cobertura existente ni los puntos singulares y las piezas especiales de la cobertura.
Incluye: Replanteo. Corte de las placas. Fijación de las placas. Sellado de juntas. Fijación de las tejas con espuma.
Criterio de medición de proyecto: Superficie del faldón medida en verdadera magnitud, según documentación gráfica de Proyecto.
Criterio de medición de obra: Se medirá, en verdadera magnitud, la superficie realmente ejecutada según especificaciones de Proyecto.

| Código | Ud | Descripción | Rendimiento | Precio | Importe |
|---|---|---|---|---|---|
| mt13eur120oza | Ud | Placa ondulada de fibrocemento sin amianto, perfil Imperline "EURONIT" de 1240 mm de longitud, 964 mm de anchura y 5,2 mm de espesor, color arcilla; Euroclase A1 de reacción al fuego. Según UNE-EN 494. (material) | 0.877 | 9.50 | 8.33 |
| mt13eur110b | m | Burlete autoadhesivo, para el sellado de estanqueidad de los solapes entre placas onduladas de fibrocemento sin amianto, "EURONIT". (material) | 1.100 | 0.50 | 0.55 |
| mt13eur100c | Ud | Kit de accesorios de fijación, para placas onduladas de fibrocemento sin amianto, "EURONIT". (material) | 1.000 | 10.25 | 10.25 |
| mt13blw110a | Ud | Aerosol de 750 cm³ de espuma de poliuretano, de 22,5 kg/m³ de densidad, 140% de expansión, 18 N/cm² de resistencia a tracción y 20 N/cm² de resistencia a flexión, conductividad térmica 0,04 W/(mK), estable de -40°C a 100°C; para aplicar con pistola; según UNE-EN 13165. (material) | 0.125 | 7.20 | 0.90 |
| mt13tac050a | Ud | Teja cerámica curva, acabado con engobe color rojo, 40,8x15x11,6 cm, según UNE-EN 1304. (material) | 33.000 | 0.61 | 20.13 |
| mo051 | h | Oficial 1ª montador de cerramientos industriales. (mano de obra) | 0.199 | 20.48 | 4.08 |
| mo098 | h | Ayudante montador de cerramientos industriales. (mano de obra) | 0.134 | 18.92 | 2.54 |
| mo011 | h | Oficial 1ª montador. (mano de obra) | 0.543 | 20.48 | 11.12 |
| mo080 | h | Ayudante montador. (mano de obra) | 0.271 | 18.92 | 5.13 |
| % | % | Costes directos complementarios | 2 % | 63.03 | 1.26 |
|  |  | Costes directos |  |  | 64.29 |
